# Anillo de apriete 75 de Genebre - De Genebre

- Propiedad del archivo: CONSTRUNARIO
- Formato: FIEBDC-3/2012
- Programa: Construnario Versión 3.51
- Fecha de los precios: 24/10/2024
- Divisa: EUR

**GEN0058 10** u Anillo de apriete 75 de Genebre - De Genebre
Precio: 13.42
Anillo de apriete 75 de Genebre Material: latón CW617N niquelado. Anillo de apriete 75. Código EAN: 8428381001072
