# 0058 Anillo de apriete 90 - De Genebre

- Propiedad del archivo: CONSTRUNARIO
- Formato: FIEBDC-3/2012
- Programa: Construnario Versión 3.51
- Fecha de los precios: 02/07/2024
- Divisa: EUR

**GEN0058 11** u 0058 Anillo de apriete 90 - De Genebre
Precio: 18.15
Anillo de apriete 90. Código EAN: 8428381601081
