# Anillo de apriete 110 de Genebre - De Genebre

- Propiedad del archivo: CONSTRUNARIO
- Formato: FIEBDC-3/2012
- Programa: Construnario Versión 3.51
- Fecha de los precios: 24/10/2024
- Divisa: EUR

**GEN0058 12** u Anillo de apriete 110 de Genebre - De Genebre
Precio: 39.95
Anillo de apriete 110 de Genebre Material: latón CW617N niquelado. Anillo de apriete 110. Código EAN: 8428381752974
