# 0090 Codo 90º INOX H-H 3/8" - De Genebre

- Propiedad del archivo: CONSTRUNARIO
- Formato: FIEBDC-3/2012
- Programa: Construnario Versión 3.51
- Fecha de los precios: 28/06/2024
- Divisa: EUR

**GEN0090 03** u 0090 Codo 90º INOX H-H 3/8" - De Genebre
Precio: 3.06
Codo 90º INOX H-H 3/8" Código EAN: 8428381055716
