# 0090 Codo 90º INOX H-H 1/2" - De Genebre

- Propiedad del archivo: CONSTRUNARIO
- Formato: FIEBDC-3/2012
- Programa: Construnario Versión 3.51
- Fecha de los precios: 02/07/2024
- Divisa: EUR

**GEN0090 04** u 0090 Codo 90º INOX H-H 1/2" - De Genebre
Precio: 3.61
Codo 90º INOX H-H 1/2" Código EAN: 8428381055723
