# 0090N Codo 90º INOX H-H Rosca NPT 3/4" - De Genebre

- Propiedad del archivo: CONSTRUNARIO
- Formato: FIEBDC-3/2012
- Programa: Construnario Versión 3.51
- Fecha de los precios: 28/06/2024
- Divisa: EUR

**GEN0090N 05** u 0090N Codo 90º INOX H-H Rosca NPT 3/4" - De Genebre
Precio: 5.69
Codo 90º INOX H-H Rosca NPT 3/4" Precios a consultar. Código EAN: 8428381201441
