# Codo 90º M-H Rosca BSP 3/4" de Genebre - De Genebre

- Propiedad del archivo: CONSTRUNARIO
- Formato: FIEBDC-3/2012
- Programa: Construnario Versión 3.51
- Fecha de los precios: 24/10/2024
- Divisa: EUR

**GEN0092 05** u Codo 90º M-H Rosca BSP 3/4" de Genebre - De Genebre
Precio: 5.83
Codo 90º M-H Rosca BSP 3/4" de Genebre 1. Construcción en Inoxidable 316 Microfusión. 2. Roscas de acuerdo a norma ISO 7-1 (EN 10226-1). 3. Dimensiones de acuerdo a norma ISO 4144. 4. Presión máxima de trabajo 20 Bar ( S-150 ). 5. Temperatura de trabajo –20 ºC a 220 ºC. Codo 90º INOX M-H 3/4" Código EAN: 8428381055808
