# 0092 Codo 90º INOX M-H 1 1/4" - De Genebre

- Propiedad del archivo: CONSTRUNARIO
- Formato: FIEBDC-3/2012
- Programa: Construnario Versión 3.51
- Fecha de los precios: 02/07/2024
- Divisa: EUR

**GEN0092 07** u 0092 Codo 90º INOX M-H 1 1/4" - De Genebre
Precio: 15.65
Codo 90º INOX M-H 1 1/4" Código EAN: 8428381055822
