# 0092N Codo 90º INOX M-H Rosca NPT 3/8" - De Genebre

- Propiedad del archivo: CONSTRUNARIO
- Formato: FIEBDC-3/2012
- Programa: Construnario Versión 3.51
- Fecha de los precios: 02/07/2024
- Divisa: EUR

**GEN0092N 03** u 0092N Codo 90º INOX M-H Rosca NPT 3/8" - De Genebre
Precio: 3.72
Codo 90º INOX M-H Rosca NPT 3/8" Código EAN: 8428381201663
