# 0120 Codo 45º INOX H-H 1" - De Genebre

- Propiedad del archivo: CONSTRUNARIO
- Formato: FIEBDC-3/2012
- Programa: Construnario Versión 3.51
- Fecha de los precios: 02/07/2024
- Divisa: EUR

**GEN0120 06** u 0120 Codo 45º INOX H-H 1" - De Genebre
Precio: 7.47
Codo 45º INOX H-H 1" Código EAN: 8428381063964
