# 0130 Te igual INOX H 3/4" - De Genebre

- Propiedad del archivo: CONSTRUNARIO
- Formato: FIEBDC-3/2012
- Programa: Construnario Versión 3.51
- Fecha de los precios: 02/07/2024
- Divisa: EUR

**GEN0130 05** u 0130 Te igual INOX H 3/4" - De Genebre
Precio: 6.60
Te igual H INOX 3/4" Código EAN: 8428381055853
