# 0130 Te igual INOX H Rosca NPT 3/8" - De Genebre

- Propiedad del archivo: CONSTRUNARIO
- Formato: FIEBDC-3/2012
- Programa: Construnario Versión 3.51
- Fecha de los precios: 02/07/2024
- Divisa: EUR

**GEN0130N 03** u 0130 Te igual INOX H Rosca NPT 3/8" - De Genebre
Precio: 5.20
Te igual H INOX Rosca NPT 3/8". Precios a consultar. Código EAN: 8428381201458
