# 0130 Te igual INOX H Rosca NPT 1" - De Genebre

- Propiedad del archivo: CONSTRUNARIO
- Formato: FIEBDC-3/2012
- Programa: Construnario Versión 3.51
- Fecha de los precios: 02/07/2024
- Divisa: EUR

**GEN0130N 06** u 0130 Te igual INOX H Rosca NPT 1" - De Genebre
Precio: 10.02
Te igual H INOX Rosca NPT 1". Precios a consultar. Código EAN: 8428381200987
