# Entronque soldar, referencia 0149 07 de Genebre. INOX M 1 1/4' - De Genebre

- Propiedad del archivo: CONSTRUNARIO
- Formato: FIEBDC-3/2012
- Programa: Construnario Versión 3.51
- Fecha de los precios: 02/07/2024
- Divisa: EUR

**GEN0149 07** u Entronque soldar, referencia 0149 07 de Genebre. INOX M 1 1/4' - De Genebre
Precio: 7.72
Entronque soldar INOX M 1 1/4" Código EAN: 8428381061663
