# Entronque macho-macho 1" de Genebre - De Genebre

- Propiedad del archivo: CONSTRUNARIO
- Formato: FIEBDC-3/2012
- Programa: Construnario Versión 3.51
- Fecha de los precios: 24/10/2024
- Divisa: EUR

**GEN0150 06 060** u Entronque macho-macho 1" de Genebre - De Genebre
Precio: 7.85
Entronque macho-macho 1" de Genebre 1. Construcción en Inoxidable 316 L (Tubo Soldado). 2. Roscas de acuerdo a norma ISO 7-1 (EN 10226-1). 3. Presión máxima de trabajo 20 Bar (S-150). 4. Temperatura de trabajo –20 ºC a 220 ºC. Entronque soldar INOX M-M 1" Código EAN: 8428381163954
