# 0150 Entronque soldar INOX M-M 4" - De Genebre

- Propiedad del archivo: CONSTRUNARIO
- Formato: FIEBDC-3/2012
- Programa: Construnario Versión 3.51
- Fecha de los precios: 02/07/2024
- Divisa: EUR

**GEN0150 12 150** u 0150 Entronque soldar INOX M-M 4" - De Genebre
Precio: 93.38
Entronque soldar INOX M-M 4" Código EAN: 8428381168942
