# 0240 Manguito Reducción INOX 1/4"x1/8" - De Genebre

- Propiedad del archivo: CONSTRUNARIO
- Formato: FIEBDC-3/2012
- Programa: Construnario Versión 3.51
- Fecha de los precios: 02/07/2024
- Divisa: EUR

**GEN0240 02 01** u 0240 Manguito Reducción INOX 1/4"x1/8" - De Genebre
Precio: 2.37
Manguito Reducción INOX 1/4"x1/8" Código EAN: 8428381062776
