# 0240 Manguito Reducción INOX 1/2"x3/8" - De Genebre

- Propiedad del archivo: CONSTRUNARIO
- Formato: FIEBDC-3/2012
- Programa: Construnario Versión 3.51
- Fecha de los precios: 02/07/2024
- Divisa: EUR

**GEN0240 04 03** u 0240 Manguito Reducción INOX 1/2"x3/8" - De Genebre
Precio: 3.77
Manguito Reducción INOX 1/2"x3/8" Código EAN: 8428381062004
