# 0240N Manguito reducción INOX Rosca NPT 1 1/4"x1" - De Genebre

- Propiedad del archivo: CONSTRUNARIO
- Formato: FIEBDC-3/2012
- Programa: Construnario Versión 3.51
- Fecha de los precios: 02/07/2024
- Divisa: EUR

**GEN0240N 07 06** u 0240N Manguito reducción INOX Rosca NPT 1 1/4"x1" - De Genebre
Precio: 12.24
Manguito Reducción INOX Rosca NPT 1 1/4"x1" Precios a consultar. Código EAN: 8428381202417
