# 0240 Manguito Reducción INOX Rosca NPT 2 1/2"x 2" - De Genebre

- Propiedad del archivo: CONSTRUNARIO
- Formato: FIEBDC-3/2012
- Programa: Construnario Versión 3.51
- Fecha de los precios: 28/06/2024
- Divisa: EUR

**GEN0240N 10 09** u 0240 Manguito Reducción INOX Rosca NPT 2 1/2"x 2" - De Genebre
Precio: 36.33
Manguito Reducción INOX Rosca NPT 2 1/2"x 2" Precios a consultar. Código EAN: 8428381201250
