# 0241 Reducción hexagonal INOX M-H 1/2"x1/4" - De Genebre

- Propiedad del archivo: CONSTRUNARIO
- Formato: FIEBDC-3/2012
- Programa: Construnario Versión 3.51
- Fecha de los precios: 02/07/2024
- Divisa: EUR

**GEN0241 04 02** u 0241 Reducción hexagonal INOX M-H 1/2"x1/4" - De Genebre
Precio: 2.39
Reducción hexagonal INOX M-H 1/2"x1/4" Código EAN: 8428381063735
