# 0241 Reducción hexagonal INOX M-H 1 1/4"x 3/4" - De Genebre

- Propiedad del archivo: CONSTRUNARIO
- Formato: FIEBDC-3/2012
- Programa: Construnario Versión 3.51
- Fecha de los precios: 28/06/2024
- Divisa: EUR

**GEN0241 07 05** u 0241 Reducción hexagonal INOX M-H 1 1/4"x 3/4" - De Genebre
Precio: 7.52
Reducción hexagonal INOX M-H 1 1/4"x 3/4" Código EAN: 8428381061908
