# 0241 Reducción hexagonal INOX M-H 2 1/2"x2" - De Genebre

- Propiedad del archivo: CONSTRUNARIO
- Formato: FIEBDC-3/2012
- Programa: Construnario Versión 3.51
- Fecha de los precios: 28/06/2024
- Divisa: EUR

**GEN0241 10 09** u 0241 Reducción hexagonal INOX M-H 2 1/2"x2" - De Genebre
Precio: 23.68
Reducción hexagonal INOX M-H 2 1/2"x2" Código EAN: 8428381064503
