# Reducción hexagonal INOX M-H Rosca NPT 2"x1" de Genebre - De Genebre

- Propiedad del archivo: CONSTRUNARIO
- Formato: FIEBDC-3/2012
- Programa: Construnario Versión 3.51
- Fecha de los precios: 25/10/2024
- Divisa: EUR

**GEN0241N 09 06** u Reducción hexagonal INOX M-H Rosca NPT 2"x1" de Genebre - De Genebre
Precio: 15.42
Reducción hexagonal INOX M-H Rosca NPT 2"x1" de Genebre 1. Construcción en Inoxidable 316 Microfusión. 2. Roscas de acuerdo a norma ANSI B 2.1 NPT. 3. Dimensiones de acuerdo a norma ISO 4144. 4. Presión máxima de trabajo 20 Bar ( S-150 ). 5. Temperatura de trabajo –20 ºC a 220 ºC. GENEBRE 0241N Reducción Hexagonal INOX M-H Rosca NPT 2"x1" Código EAN: 8428381201625
