# 0245 Machón reducido INOX 1"x1/2" - De Genebre

- Propiedad del archivo: CONSTRUNARIO
- Formato: FIEBDC-3/2012
- Programa: Construnario Versión 3.51
- Fecha de los precios: 02/07/2024
- Divisa: EUR

**GEN0245 06 04** u 0245 Machón reducido INOX 1"x1/2" - De Genebre
Precio: 7.60
Machón reducido INOX 1"x1/2" Código EAN: 8428381063698
