# 0270 Manguito liso INOX H-H 1/4" - De Genebre

- Propiedad del archivo: CONSTRUNARIO
- Formato: FIEBDC-3/2012
- Programa: Construnario Versión 3.51
- Fecha de los precios: 28/06/2024
- Divisa: EUR

**GEN0270 02** u 0270 Manguito liso INOX H-H 1/4" - De Genebre
Precio: 2.09
Manguito liso INOX H-H 1/4" Código EAN: 8428381060987
