# 0270 Manguito liso INOX H-H 1"1/4 - De Genebre

- Propiedad del archivo: CONSTRUNARIO
- Formato: FIEBDC-3/2012
- Programa: Construnario Versión 3.51
- Fecha de los precios: 02/07/2024
- Divisa: EUR

**GEN0270 07** u 0270 Manguito liso INOX H-H 1"1/4 - De Genebre
Precio: 9.14
Manguito liso INOX H-H 1"1/4 Código EAN: 8428381061021
