# 0270N Manguito liso INOX H-H Rosca NPT 1/2" - De Genebre

- Propiedad del archivo: CONSTRUNARIO
- Formato: FIEBDC-3/2012
- Programa: Construnario Versión 3.51
- Fecha de los precios: 02/07/2024
- Divisa: EUR

**GEN0270N 04** u 0270N Manguito liso INOX H-H Rosca NPT 1/2" - De Genebre
Precio: 3.43
Manguito liso INOX H-H Rosca NPT 1/2" Precios a consultar. Código EAN: 8428381200918
