# 0280N Machón doble INOX rosca NPT 3/8" - De Genebre

- Propiedad del archivo: CONSTRUNARIO
- Formato: FIEBDC-3/2012
- Programa: Construnario Versión 3.51
- Fecha de los precios: 28/06/2024
- Divisa: EUR

**GEN0280N 03** u 0280N Machón doble INOX rosca NPT 3/8" - De Genebre
Precio: 3.01
Machón doble INOX rosca NPT 3/8" Precios a consultar. Código EAN: 8428381201519
