# 0280N Machón doble INOX rosca NPT 2"1/2 - De Genebre

- Propiedad del archivo: CONSTRUNARIO
- Formato: FIEBDC-3/2012
- Programa: Construnario Versión 3.51
- Fecha de los precios: 28/06/2024
- Divisa: EUR

**GEN0280N 10** u 0280N Machón doble INOX rosca NPT 2"1/2 - De Genebre
Precio: 29.71
Machón doble INOX rosca NPT 2"1/2 Precios a consultar. Código EAN: 8428381201892
