# 0280N Machón doble INOX rosca NPT 3" - De Genebre

- Propiedad del archivo: CONSTRUNARIO
- Formato: FIEBDC-3/2012
- Programa: Construnario Versión 3.51
- Fecha de los precios: 02/07/2024
- Divisa: EUR

**GEN0280N 11** u 0280N Machón doble INOX rosca NPT 3" - De Genebre
Precio: 40.66
Machón doble INOX roscaa NPT 3" Precios a consultar. Código EAN: 8428381201908
