# 0285 Racor pasamuros INOX 1" - De Genebre

- Propiedad del archivo: CONSTRUNARIO
- Formato: FIEBDC-3/2012
- Programa: Construnario Versión 3.51
- Fecha de los precios: 02/07/2024
- Divisa: EUR

**GEN0285 06** u 0285 Racor pasamuros INOX 1" - De Genebre
Precio: 26.66
Racor pasamuros INOX 1" Código EAN: 8428381216827
