# 0290 Tapón cabeza hexagonal INOX 1/4" - De Genebre

- Propiedad del archivo: CONSTRUNARIO
- Formato: FIEBDC-3/2012
- Programa: Construnario Versión 3.51
- Fecha de los precios: 02/07/2024
- Divisa: EUR

**GEN0290 02** u 0290 Tapón cabeza hexagonal INOX 1/4" - De Genebre
Precio: 1.77
GENEBRE 0290 Tapón Cabeza Hexagonal INOX 1/4" Código EAN: 8428381144991
