# 0290 Tapón cabeza hexagonal INOX 1" - De Genebre

- Propiedad del archivo: CONSTRUNARIO
- Formato: FIEBDC-3/2012
- Programa: Construnario Versión 3.51
- Fecha de los precios: 02/07/2024
- Divisa: EUR

**GEN0290 06** u 0290 Tapón cabeza hexagonal INOX 1" - De Genebre
Precio: 5.12
Tapón cabeza hexagonal INOX 1" Código EAN: 8428381145042
