# Tapón cabeza hexagonal INOX rosca NPT 3" de la serie 290N de Genebre - De Genebre

- Propiedad del archivo: CONSTRUNARIO
- Formato: FIEBDC-3/2012
- Programa: Construnario Versión 3.51
- Fecha de los precios: 29/10/2024
- Divisa: EUR

**GEN0290N 11** u Tapón cabeza hexagonal INOX rosca NPT 3" de la serie 290N de Genebre - De Genebre
Precio: 34.96
Tapón cabeza hexagonal INOX rosca NPT 3" de la serie 290N de Genebre 1. Construcción en Inoxidable 316 Microfusión. 2. Roscas de acuerdo a norma ANSI B 2.1 NPT. 3. Dimensiones de acuerdo a norma ISO 4144. 4. Presión máxima de trabajo 20 Bar ( S-150 ). 5. Temperatura de trabajo –20 ºC a 220 ºC. Tapón cabeza hexagonal INOX rosca NPT 3" Precios a consultar. Código EAN: 8428381202219
