# 0300N Tapa H hexagonal INOX rosca NPT 3/8" - De Genebre

- Propiedad del archivo: CONSTRUNARIO
- Formato: FIEBDC-3/2012
- Programa: Construnario Versión 3.51
- Fecha de los precios: 01/07/2024
- Divisa: EUR

**GEN0300N 03** u 0300N Tapa H hexagonal INOX rosca NPT 3/8" - De Genebre
Precio: 2.15
Tapa H hexagonal INOX rosca NPT 3/8" Código EAN: 8428381201106
