# 0300N Tapa H hexagonal INOX rosca NPT 1" - De Genebre

- Propiedad del archivo: CONSTRUNARIO
- Formato: FIEBDC-3/2012
- Programa: Construnario Versión 3.51
- Fecha de los precios: 02/07/2024
- Divisa: EUR

**GEN0300N 06** u 0300N Tapa H hexagonal INOX rosca NPT 1" - De Genebre
Precio: 4.85
Tapa H hexagonal INOX rosca NPT 1" Código EAN: 8428381201090
