# 0312 Anillo roscado hexagonal INOX 1/4" - De Genebre

- Propiedad del archivo: CONSTRUNARIO
- Formato: FIEBDC-3/2012
- Programa: Construnario Versión 3.51
- Fecha de los precios: 28/06/2024
- Divisa: EUR

**GEN0312 02** u 0312 Anillo roscado hexagonal INOX 1/4" - De Genebre
Precio: 1.74
Anillo roscado hexagonal INOX 1/4" Código EAN: 8428381061946
