# 0312 Anillo roscado hexagonal INOX 1 1/2" - De Genebre

- Propiedad del archivo: CONSTRUNARIO
- Formato: FIEBDC-3/2012
- Programa: Construnario Versión 3.51
- Fecha de los precios: 02/07/2024
- Divisa: EUR

**GEN0312 08** u 0312 Anillo roscado hexagonal INOX 1 1/2" - De Genebre
Precio: 5.78
Anillo roscado hexagonal INOX 1 1/2" Código EAN: 8428381062943
