# Enlace INOX 3 piezas H-H 1/4" serie 340 de Genebre - De Genebre

- Propiedad del archivo: CONSTRUNARIO
- Formato: FIEBDC-3/2012
- Programa: Construnario Versión 3.51
- Fecha de los precios: 29/10/2024
- Divisa: EUR

**GEN0340 02** u Enlace INOX 3 piezas H-H 1/4" serie 340 de Genebre - De Genebre
Precio: 8.81
Enlace INOX 3 piezas H-H 1/4" serie 340 de Genebre 1. Construcción en Inoxidable 316 (microfusión). 2. Roscas de acuerdo a norma ISO 7-1 (EN 10226-1). 3. Dimensiones de acuerdo a norma ISO 4144. 4. Cierre con junta de PTFE. 5. Presión máxima de trabajo 20 bar (S-150). 6. Temperatura de trabajo –25 ºC a 180 ºC Enlace INOX 3 piezas H-H 1/4" Código EAN: 8428381056102
