# 0340N Enlace INOX 3 piezas H-H Rosca NPT 2" - De Genebre

- Propiedad del archivo: CONSTRUNARIO
- Formato: FIEBDC-3/2012
- Programa: Construnario Versión 3.51
- Fecha de los precios: 02/07/2024
- Divisa: EUR

**GEN0340N 09** u 0340N Enlace INOX 3 piezas H-H Rosca NPT 2" - De Genebre
Precio: 52.54
Enlace INOX 3 piezas H-H Rosca NPT 2" Precios a consultar. Código EAN: 8428381201335
