# 0341 Enlace INOX 3 piezas M-H 3/8" - De Genebre

- Propiedad del archivo: CONSTRUNARIO
- Formato: FIEBDC-3/2012
- Programa: Construnario Versión 3.51
- Fecha de los precios: 02/07/2024
- Divisa: EUR

**GEN0341 03** u 0341 Enlace INOX 3 piezas M-H 3/8" - De Genebre
Precio: 11.96
Enlace INOX 3 piezas M-H 3/8" Código EAN: 8428381061069
