# 0341 Enlace INOX 3 piezas M-H 3/4" - De Genebre

- Propiedad del archivo: CONSTRUNARIO
- Formato: FIEBDC-3/2012
- Programa: Construnario Versión 3.51
- Fecha de los precios: 28/06/2024
- Divisa: EUR

**GEN0341 05** u 0341 Enlace INOX 3 piezas M-H 3/4" - De Genebre
Precio: 15.21
Enlace INOX 3 piezas M-H 3/4" Código EAN: 8428381061076
