# 0341N Enlace INOX 3 piezas M-H Rosca NPT 1/4" - De Genebre

- Propiedad del archivo: CONSTRUNARIO
- Formato: FIEBDC-3/2012
- Programa: Construnario Versión 3.51
- Fecha de los precios: 02/07/2024
- Divisa: EUR

**GEN0341N 02** u 0341N Enlace INOX 3 piezas M-H Rosca NPT 1/4" - De Genebre
Precio: 11.57
Enlace INOX 3 piezas M-H Rosca NPT 1/4" Precios a consultar. Código EAN: 8428381202301
