# Racor Tipo A Camlock macho – rosca hembra, referencia 0400 04 de Genebre. 1/2'' - De Genebre

- Propiedad del archivo: CONSTRUNARIO
- Formato: FIEBDC-3/2012
- Programa: Construnario Versión 3.51
- Fecha de los precios: 02/07/2024
- Divisa: EUR

**GEN0400 04** u Racor Tipo A Camlock macho – rosca hembra, referencia 0400 04 de Genebre. 1/2'' - De Genebre
Precio: 4.85
Material AISI 316. Presión Máx. de trabajo: 10 bar (150 PSI). Código EAN: 8434055030194
