# Racor Tipo A Camlock macho – rosca hembra, referencia 0400 07 de Genebre. 1 1/4'' - De Genebre

- Propiedad del archivo: CONSTRUNARIO
- Formato: FIEBDC-3/2012
- Programa: Construnario Versión 3.51
- Fecha de los precios: 02/07/2024
- Divisa: EUR

**GEN0400 07** u Racor Tipo A Camlock macho – rosca hembra, referencia 0400 07 de Genebre. 1 1/4'' - De Genebre
Precio: 11.42
Material AISI 316. Presión Máx. de trabajo: 10 bar (150 PSI). Código EAN: 8434055030224
