# Racor Tipo B: Camlock macho - espiga madera, referencia 0440 11 de Genebre. 3'' - De Genebre

- Propiedad del archivo: CONSTRUNARIO
- Formato: FIEBDC-3/2012
- Programa: Construnario Versión 3.51
- Fecha de los precios: 28/06/2024
- Divisa: EUR

**GEN0440 11** u Racor Tipo B: Camlock macho - espiga madera, referencia 0440 11 de Genebre. 3'' - De Genebre
Precio: 51.28
Material AISI 316. Presión Máx. de trabajo: 10 bar (150 PSI). Junta NBR incluida. Código EAN: 8434055030620
