# Racor Tipo B: Camlock macho - rosca macho, referencia 0450 06 de Genebre. 1'' - De Genebre

- Propiedad del archivo: CONSTRUNARIO
- Formato: FIEBDC-3/2012
- Programa: Construnario Versión 3.51
- Fecha de los precios: 02/07/2024
- Divisa: EUR

**GEN0450 06** u Racor Tipo B: Camlock macho - rosca macho, referencia 0450 06 de Genebre. 1'' - De Genebre
Precio: 8.40
Material AISI 316. Presión Máx. de trabajo: 10 bar (150 PSI). Junta NBR incluida. Código EAN: 8434055030668
