# Racor Tipo DC: Tapón Camlock hembra, referencia 0460 12 de Genebre. 4'' - De Genebre

- Propiedad del archivo: CONSTRUNARIO
- Formato: FIEBDC-3/2012
- Programa: Construnario Versión 3.51
- Fecha de los precios: 09/10/2024
- Divisa: EUR

**GEN0460 12** u Racor Tipo DC: Tapón Camlock hembra, referencia 0460 12 de Genebre. 4'' - De Genebre
Precio: 61.51
Material AISI 316. Presión Máx. de trabajo: 10 bar (150 PSI). Junta NBR incluida. Código EAN: 8434055030811
