# Junta para Racord Camlock referencia 0480 05 de Genebre. 3/4'' - De Genebre

- Propiedad del archivo: CONSTRUNARIO
- Formato: FIEBDC-3/2012
- Programa: Construnario Versión 3.51
- Fecha de los precios: 09/10/2024
- Divisa: EUR

**GEN0480 05** u Junta para Racord Camlock referencia 0480 05 de Genebre. 3/4'' - De Genebre
Precio: 0.31
Material NBR Código EAN: 8434055030927
